# Tapa curva 90º, referencia 94030600 de la gama Megaband de Pemsa. Ancho: 600. Protección: GC

- Propiedad del archivo: CONSTRUNARIO
- Formato: FIEBDC-3/2012
- Programa: Construnario Versión 3.51
- Fecha de los precios: 16/04/2024
- Divisa: EUR

**PEM94030600** u Tapa curva 90º, referencia 94030600 de la gama Megaband de Pemsa. Ancho: 600. Protección: GC
Precio: 595.40
Accesorio metálico para la protección de la curva 90°. Ancho 600 mm, Ángulo de 90 º. Montaje de conexión rápida mediante sistema click, sin fijaciones. Fabricada en acero y disponible en diversos tamaños. Con sistema de protección GC Código EAN: 8431927049254 Código ETIM 8.0: EC001569
