# Tapa metálica para la protección de T/cruce, referencia 94130450 de la gama Megaband de Pemsa. Ancho: 450. Protección: GC

- Propiedad del archivo: CONSTRUNARIO
- Formato: FIEBDC-3/2012
- Programa: Construnario Versión 3.51
- Fecha de los precios: 16/04/2024
- Divisa: EUR

**PEM94130450** u Tapa metálica para la protección de T/cruce, referencia 94130450 de la gama Megaband de Pemsa. Ancho: 450. Protección: GC
Precio: 194.32
Tapa metálica para la protección de la derivación en T y para el cruce perpendicular entre dos bandejas Megaband®. Ancho 450 mm. Montaje de conexión rápida mediante el sistema click, sin uniones. Fabricado en acero en diversos tamaños y Sistemas de protección. Con sistema de protección GC Código EAN: 8431927050687 Código ETIM 8.0: EC002401
