# Sistema de fijación mecánica sobre hormigón con membrana sintética multicapa de 1.5 mm SARNAFIL AT-18 blanco RAL 9016 con aislamiento PIR

- Propiedad del archivo: CONSTRUNARIO
- Formato: FIEBDC-3/2012
- Programa: Construnario Versión 3.51
- Fecha de los precios: 29/07/2024
- Divisa: EUR
- Código: sika-sau (10/09/2024)

**PUSIK_645** m2 Sistema de fijación mecánica sobre hormigón con membrana sintética multicapa de 1.5 mm SARNAFIL AT-18 blanco RAL 9016 con aislamiento PIR
M2 Solución para cubierta vista mediante fijación mecánica; Sistema de fijación mecánica sobre hormigón consistente en: Membrana sintética multicapa con tecnología híbrida elastomérica con doble refuerzo interno de velo de fibra de vidrio y malla de poliéster y un geotextil externo no tejido de polímero de no más de 70g/m², de 1.8 mm de espesor, tipo Sarnafil® AT-15 o similar, que está en posesión del marcado CE según norma EN 13956, certificada para el cuerpo notificador 1213-CPD-3915, con clasificación al fuego BROOF (t1) < 20º según la norma EN 13501-5, Certificado Cradle to Cradle Certified™ Silver, fijada al soporte mediante fijaciones Sarnafast® SBF 6.0 o similar y con placas de reparto Sarnafast® Washer KTL o similar, fijada perimetralmente mediante el sistema de repartición de cargas Sarnabar anclado al soporte con fijación Sarnafast SBF 6.0 o similar y colocación de cordón tope Sarnafil T Welding Cord o similar y parte proporcional de remate en peto terminado en perfilería colaminada anclada al soporte con fijación mecánica y sellada con masilla de poliuretano Sikaflex 11 FC o similar, aislamiento PIR tipo Sikatherm PIR AL (según prestaciones, se puede sustituir por aislamiento de lana mineral) fijado al soporte mediante tornillo Sarnafast SBF 6.0 o similar y placa de reparto Sarnafast DTL 70x70 mm , barrera de vapor Sarnavap®-1000 E o similar solapada con la cinta Sarnavap Tape F o similar, hormigón de resistencia a compresión mínima de 250 kg/cm2 (no incluido en el precio). Siguiendo las indicaciones de la Hoja Técnica del producto, incluyendo suministro de materiales, aplicación, medios auxiliares y eliminación de residuos al vertedero. Cumple los requisitos CTE.

| Código | Ud | Descripción | Rendimiento | Precio | Importe |
|---|---|---|---|---|---|
| SIK_618404 | m2 | Membrana polimérica de FPO Sarnafil® AT-18 de Sika. Blanco RAL 9016 (material) | 1.150 | 32.8 | 37.72 |
| PPFPO430SIK | m2 | Parte proporcional de remate en peto terminado en perfil colaminado, esquineras de refuerzo y sumideros de FPO (material) | 1.000 | 4.73 | 4.73 |
| 429905SIK | u | Tornillo de fijación Sarnafast® SBF de Sika. 6.0 X 100, 250 tornillos (material) | 0.030 | 99.51 | 2.99 |
| 111097SIK | u | Placa de reparto KTL 82x40 para tornillo tipo SF, caja 250 placas (material) | 0.030 | 86.37 | 2.59 |
| 564158SIK | m2 | Panel de aislamiento de PIR con acabado en aluminio 50 micras espesor en ambas caras, Sikatherm® PIR AL de Sika. 100 mm (material) | 1.010 | 48.32 | 48.80 |
| 111277SIK | m2 | Barrera de vapor (5x25) Sarnavap®-1000 E de Sika (material) | 1.250 | 2.02 | 2.53 |
| MOC001 | h | Oficial 1ª (mano de obra) | 0.200 | 20.91 | 4.18 |
| MOC004 | h | Ayudante (mano de obra) | 0.200 | 19.83 | 3.97 |
|  |  | Costes directos |  |  | 107.51 |

## Recursos

**SIK_618404** m2 Membrana polimérica de FPO Sarnafil® AT-18 de Sika. Blanco RAL 9016
Sarnafil® AT-18 (espesor 1,8 mm) es una membrana sintética multicapa a base de poliolefinas flexibles (FPO) con refuerzo interno y geotextil externo conforme a la norma EN 13956. Sarnafil® AT-18 es una membrana de cubierta soldable mediante aire caliente formulada para la exposición directa y diseñada para usarse en todas las condiciones climáticas globales

**111097SIK** u Placa de reparto KTL 82x40 para tornillo tipo SF, caja 250 placas
Placa de reparto metálica para fijación puntual en los solapos y fijación puntual intermedia en los sistemas de fijación mecánica de cubiertas Placas de acero galvanizadas con refuerzoz con forma de diamante y con perforaciones. Sistema de fijación con rosca para las membranas de cubierta de fijación mecánica. Diámetro del agujero 4.9 mm. Poco peso Resistencia contra las agresiones ambientales más comunes Fácil aplicación con las herramientas de colocación recomendadas

**564158SIK** m2 Panel de aislamiento de PIR con acabado en aluminio 50 micras espesor en ambas caras, Sikatherm® PIR AL de Sika. 100 mm
Sikatherm® PIR AL Panel de aislamiento de PIR con acabado en aluminio. Descripción del Producto Es un panel de aislamiento térmico aprobado por FM para cubiertas planas, revestido por ambas caras con una lámina de aluminio, adheridas al núcleo de aislamiento durante su proceso de fábricación. Sikatherm® PIR AL es un aislamiento rígido, resistente, duradero y ligero de poliisocianurato termoestable (PIR). Usos Aislamiento térmico colocado debajo de las membranas de impermeabilización Sikaplan® y Sarnafil®.

**111277SIK** m2 Barrera de vapor (5x25) Sarnavap®-1000 E de Sika
Sarnavap®-1000 E Barrera de vapor. Descripción del producto Es una barrera de vapor no portante basada en PE (polietileno). Usos . La barrera de control del vapor (BCV) se aplica sobre casi todos los soportes más comunes. Los soportes deben estar lisos, secos y tener suficiente resistencia para aguantar el tráfico peatonal. . Si la superficie del soporte está rugosa (es decir, hormigón o algún revestimiento con pendiente), instalar una capa de nivelación por debajo de la capa Sarnavap® 1000E. . La barrera de control de vapor Sarnavap® 1000E se usa para cubiertas planas y con pendiente.
