# Sistema de fijación mecánica por inducción sobre hormigón con membrana de 1.8 mm de FPO SARNAFIL TS 77-18 con aislamiento PIR

- Propiedad del archivo: CONSTRUNARIO
- Formato: FIEBDC-3/2012
- Programa: Construnario Versión 3.51
- Fecha de los precios: 29/07/2024
- Divisa: EUR
- Código: sika-sau (10/09/2024)

**PUSIK_0137** m2 Sistema de fijación mecánica por inducción sobre hormigón con membrana de 1.8 mm de FPO SARNAFIL TS 77-18 con aislamiento PIR
M2 Solución para cubierta vista mediante fijación mecánica por inducción; Sistema de fijación mecánica por inducción sobre hormigón consistente en: Membrana de 1.8 mm de FPO Sarnafil TS 77 -18 de Sika o similar, membrana polimérica impermeable reforzada con una malla de poliéster y con un velo de fibra de vidrio no tejido que está en posesión del marcado CE según norma EN 13956, certificada para el cuerpo notificador 1213-CPD-3915, reacción al fuego clase E según la norma EN 13501-1, fijada al soporte mediante inducción a las fijaciones del aislamiento térmico, fijada perimetralmente mediante el sistema de repartición de cargas Sarnabar anclado al soporte con fijación Sarnafast SBF 6.0 o similar y colocación de cordón tope Sarnafil T welding Cord o similar y parte proporcional de remate en peto terminado en perfilería colaminada anclada al soporte con fijación mecánica y sellada con masilla de poliuretano Sikaflex 11 FC o similar, aislamiento PIR tipo Sikatherm PIR AL (según prestaciones, se puede sustituir por aislamiento de lana mineral) fijado al soporte mediante tornillo Sarnafast SBF 6.0 o similar y placa de reparto Sarnaweld Disc 6.8 FPO , barrera de vapor Sarnavap®-1000 E o similar solapada con la cinta Sarnavap Tape F o similar, hormigón de resistencia a compresión mínima de 250 kg/cm2 (no incluido en el precio). Siguiendo las indicaciones de la Hoja Técnica del producto, incluyendo suministro de materiales, aplicación, medios auxiliares y eliminación de residuos al vertedero. Cumple los requisitos CTE.

| Código | Ud | Descripción | Rendimiento | Precio | Importe |
|---|---|---|---|---|---|
| 109925SIK | m2 | Membrana polimérica para la impermeabilización de cubiertas de fijación mecánica, Sarnafil® TS 77-18 de Sika. Beige (material) | 1.150 | 19.86 | 22.84 |
| PPFPO430SIK | m2 | Parte proporcional de remate en peto terminado en perfil colaminado, esquineras de refuerzo y sumideros de FPO (material) | 1.000 | 4.73 | 4.73 |
| 429905SIK | u | Tornillo de fijación Sarnafast® SBF de Sika. 6.0 X 100, 250 tornillos (material) | 0.030 | 99.51 | 2.99 |
| SIK_472165 | u | Placa de reparto por inducción Sarnaweld Disc 6.8 TPO de Sika (material) | 0.030 | 286.35 | 8.59 |
| 564158SIK | m2 | Panel de aislamiento de PIR con acabado en aluminio 50 micras espesor en ambas caras, Sikatherm® PIR AL de Sika. 100 mm (material) | 1.010 | 48.32 | 48.80 |
| 111277SIK | m2 | Barrera de vapor (5x25) Sarnavap®-1000 E de Sika (material) | 1.250 | 2.02 | 2.53 |
| MOC001 | h | Oficial 1ª (mano de obra) | 0.200 | 20.91 | 4.18 |
| MOC004 | h | Ayudante (mano de obra) | 0.200 | 19.83 | 3.97 |
|  |  | Costes directos |  |  | 98.63 |

## Recursos

**109925SIK** m2 Membrana polimérica para la impermeabilización de cubiertas de fijación mecánica, Sarnafil® TS 77-18 de Sika. Beige
Sarnafil® TS 77-18 Membrana polimérica para la impermeabilización de cubiertas de fijación mecánica. Descripción del producto: Es una membrana sintética impermeabilizante de espesor 1.8 mm, para cubiertas a base de poliolefinas flexibles (FPO) de gran calidad, reforzada con una malla de poliéster y con un velo de fibra de vidrio no tejido, multicapas y que contiene retardantes de llama y estabilizadores para los rayos UV de acuerdo con la norma EN 13956. Es una membrana de cubierta soldable mediante aire caliente formulada para la exposición directa y diseñada para usarse en todas las condiciones climáticas globales. Se fabrica con un velo de fibra de vidrio no tejido para dar estabilidad dimensional y con una malla de poliéster para conseguir alta resistencia. Usos: Membrana impermeabilizante para sistemas de cubierta de fijación mecánica. Mejora de la reflexión solar de las cubiertas existentes de TPO (sólo aplicable para el color RAL 9016 SR).

**SIK_472165** u Placa de reparto por inducción Sarnaweld Disc 6.8 TPO de Sika
250 placas

**564158SIK** m2 Panel de aislamiento de PIR con acabado en aluminio 50 micras espesor en ambas caras, Sikatherm® PIR AL de Sika. 100 mm
Sikatherm® PIR AL Panel de aislamiento de PIR con acabado en aluminio. Descripción del Producto Es un panel de aislamiento térmico aprobado por FM para cubiertas planas, revestido por ambas caras con una lámina de aluminio, adheridas al núcleo de aislamiento durante su proceso de fábricación. Sikatherm® PIR AL es un aislamiento rígido, resistente, duradero y ligero de poliisocianurato termoestable (PIR). Usos Aislamiento térmico colocado debajo de las membranas de impermeabilización Sikaplan® y Sarnafil®.

**111277SIK** m2 Barrera de vapor (5x25) Sarnavap®-1000 E de Sika
Sarnavap®-1000 E Barrera de vapor. Descripción del producto Es una barrera de vapor no portante basada en PE (polietileno). Usos . La barrera de control del vapor (BCV) se aplica sobre casi todos los soportes más comunes. Los soportes deben estar lisos, secos y tener suficiente resistencia para aguantar el tráfico peatonal. . Si la superficie del soporte está rugosa (es decir, hormigón o algún revestimiento con pendiente), instalar una capa de nivelación por debajo de la capa Sarnavap® 1000E. . La barrera de control de vapor Sarnavap® 1000E se usa para cubiertas planas y con pendiente.
