# Imprimación monocomponente Primer 600 de Sika

- Propiedad del archivo: CONSTRUNARIO
- Formato: FIEBDC-3/2012
- Programa: Construnario Versión 3.51
- Fecha de los precios: 29/07/2024
- Divisa: EUR

**SIK_114573** kg Imprimación monocomponente Primer 600 de Sika
Precio: 18.63
Imprimación para Sarnavap®-5000 E SA / Sikaplan® RV-s / Sarnafil® TG 76 FSA / Sarnafil® G 410 FSA Primer-600 es una imprimación monocomponente a base de caucho sintético y resina, lista para usar, para mejorar las propiedades de adherencia de determinadas membranas de cubierta Sika®.
