# Barrera de vapor autoadherida, Sarnavap®-5000 E SA de Sika

- Propiedad del archivo: CONSTRUNARIO
- Formato: FIEBDC-3/2012
- Programa: Construnario Versión 3.51
- Fecha de los precios: 29/07/2024
- Divisa: EUR

**SIK_180402** m2 Barrera de vapor autoadherida, Sarnavap®-5000 E SA de Sika
Precio: 13.86
Sarnavap®-5000 E SA es una barrera de vapor multicapa autoadherida fabricada a partir de betún modificado con polímeros con un refuerzo de fibra de vidrio y una capa superior de papel de aluminio. USOS Sarnavap®-5000 E SA sólo puede ser utilizado por profesionales experimentados. Como barrera de vapor sobre los tipos de cubierta más comunes: ? Hormigón / cemento ? Metal Paneles de madera contrachapada, tableros de madera, tableros OSB ?Capa de impermeabilización temporal durante un período de hasta 4 semanas.
