# Adhesivo de espuma de poliuretano monocomponente, SikaRoof® de Sika

- Propiedad del archivo: CONSTRUNARIO
- Formato: FIEBDC-3/2012
- Programa: Construnario Versión 3.51
- Fecha de los precios: 29/07/2024
- Divisa: EUR

**SIK_686683** m Adhesivo de espuma de poliuretano monocomponente, SikaRoof® de Sika
Precio: 19.36
SikaRoof® Board Adhesive es una espuma adhesiva de poliuretano monocomponente, de curado rápido y apto para aplicación con pistola. Se utiliza para el pegado de paneles de aislamiento a varios tipos de sustratos de materiales de construcción. USOS El producto se utiliza con estos tipos de paneles de aislamiento: ? Paneles de poliestireno extruido (XPS) ? Paneles de poliestireno expandido (EPS) ? Paneles de PUR / PIR Paneles de fibra mineral con suficiente resistencia a la compresión y una superficie de adhesión adecuada ? El producto puede utilizarse para pegar los siguientes sustratos: ? Hormigón, hormigón ligero ? Tableros de fibra orientada (OSB), paneles de contrachapado, tableros de madera ? Placas de fibrocemento ? Tela asfálticao mineral o revestida de arena
