# Sistema de impermeabilización para cubiertas vistas visitable con Sikalastic 851 R sin aislamiento PIR

- Propiedad del archivo: CONSTRUNARIO
- Formato: FIEBDC-3/2012
- Programa: Construnario Versión 3.51
- Fecha de los precios: 29/07/2024
- Divisa: EUR
- Código: sika-sau (10/09/2024)

**PUSIK_669** m2 Sistema de impermeabilización para cubiertas vistas visitable con Sikalastic 851 R sin aislamiento PIR
M2 Solución para cubierta vista visitable mediante sistema con membranas líquida de proyección en caliente Sikalastic® 851 R o similar con un consumo aprox. de 2,2 kg/m2, con imprimación del soporte mediante Sika Concrete Primer o similar, imprimación bicomponente a base de poliurea o similar; el sistema va sellado con el Sikalastic 701 sellador bicomponente de poliuretano híbrido, con acabado brillante para los sistemas de impermeabilización líquida de Sika®. Sikalastic 851 cumple con LEED v2009 IEQc 4.2: Low-Emitting Materials - Paints and Coatings y con el ensayo para propiedades de puenteo de fisuras según la DIN EN 1062-7: report No.: P 9638-2-E dated 29/05/2015 y con el ensayo de clasificación al fuego según la EN 13501-1, según el método de ensayo de la DIN EN ISO 11925- 2,: report No. 903 0526000-2 dated 15/8/2015; reacción al fuego: clase E

| Código | Ud | Descripción | Rendimiento | Precio | Importe |
|---|---|---|---|---|---|
| 184047SIK | kg | Imprimación bicomponente para una adhesión fuerte y duradera entre el Sikalastic®-601 BC, el Sikalastic®-602 BR Sika® Concrete Primer de Sika (material; 30/07/2024) | 0.440 | 35.25 | 15.51 |
| 498651SIK | kg | Poliuretano de reacción en caliente de aplicación con mecánica, Sikalastic®-851 R de Sika, blanco. Componente A (material; 30/07/2024) | 1.100 | 14.28 | 15.71 |
| SIK_498650 | kg | Poliuretano de reacción en caliente de aplicación con mecánica, Sikalastic®-851 R de Sika, blanco. Componente B (material) | 1.100 | 15.92 | 17.51 |
| 591603SIK | u | Poliurato alifático para el sellado de poliuretanos y poliureas bicomponentes, 10 Kg, Sikalastic®-701 de Sika, blanco (material; 30/07/2024) | 0.240 | 287.88 | 69.09 |
| 560296SIK | u | Poliurato alifático para el sellado de poliuretanos y poliureas bicomponentes, 10 Kg, Sikalastic®-701 de Sika, transparente (material; 30/07/2024) | 0.060 | 167.93 | 10.08 |
| MOC001 | h | Oficial 1ª (mano de obra) | 0.200 | 20.91 | 4.18 |
| MOC004 | h | Ayudante (mano de obra) | 0.200 | 19.83 | 3.97 |
|  |  | Costes directos |  |  | 136.05 |

## Recursos

**184047SIK** kg Imprimación bicomponente para una adhesión fuerte y duradera entre el Sikalastic®-601 BC
Sika® Concrete Primer Imprimación bicomponente para una adhesión fuerte y duradera entre el Sikalastic®-601 BC, el Sikalastic®-602 BR y los soportes cementosos. Descripción del producto Sika® Concrete Primer es una imprimación de poliurea en base disolvente, de dos componentes, de rápido curado, con alto contenido en sólidos. Usos Agente de adhesión para el Sikalastic®-601 BC, el Sikalastic®-602 BR y los soportes cementosos.

**498651SIK** kg Poliuretano de reacción en caliente de aplicación con mecánica, Sikalastic®-851 R de Sika, blanco. Componente A
Sikalastic®-851 R Membrana bicomponente de aplicación por proyección, para impermeabilización de cubiertas. Descripción del producto: Es una membrana de poliuretano híbrido modificado, bicomponente, elástica y con capacidad de puenteo de fisuras. Sikalastic®-851 R sólo se puede aplicar con un equipo de proyección en caliente. Usos: Este producto sólo puede ser utilizado por profesionales especializados. Para su uso como membrana impermeabilizante en estructuras de cubierta plana e inclinada con capa superior adicional para la protección UV en las cubiertas expuestas. . Para su uso como una membrana de impermeabilización en cubiertas ajardinadas o con paisajismos. . Para su uso como membrana de impermeabilización para otras estructuras de hormigón y en áreas de hormigón sin tráfico con una capa superior adicional para protección UV.

**SIK_498650** kg Poliuretano de reacción en caliente de aplicación con mecánica, Sikalastic®-851 R de Sika, blanco. Componente B
Sikalastic®-851 R es una membrana de poliuretano híbrido modificado, bicomponente, elástica y con capacidad de puenteo de fisuras. Sikalastic®-851 R sólo se puede aplicar con un equipo de proyección en caliente. Libre de solventes Aplicación rápida – con equipos bicomponentes por proyección en cliente Curado rápido – revestimiento con la capa superior es posible después de aproximadamente 10 minutos Excelentes propiedades de puenteo de fisuras Altamente elástico y puenteo de fisuras Baja viscosidad

**591603SIK** u Poliurato alifático para el sellado de poliuretanos y poliureas bicomponentes, 10 Kg, Sikalastic®-701 de Sika, blanco
Sikalastic®-701 Sellador elástico de poliuretano híbrido para los sistemas de impermeabilización líquida de cubiertas Descripción Sikalastic®-701 es un sellador bicomponente de poliuretano híbrido, con acabado brillante para los sistemas de impermeabilización líquida de Sika®. Usos Sikalastic®-701 sólo puede ser utilizado por profesionales experimentados. Sellador con acabado brillante para: . Sistemas de impermeabilización líquida de Sika®. . Sistemas Sika® bicomponentes de PU/PUA de aplicación por proyección en caliente. Para los siguientes sistemas de impermeabilización: . Membranas de nueva aplicación o renovación de las existentes. . Estructuras de cubiertas planas e inclinadas . Caminos peatonales . Cubiertas de terrazas . Sólo para uso exterior Características . Poliuretano alifático con resistencia al UV y al amarilleamiento. . Buena resistencia a largo plazo a la intemperie . Buena estabilidad del color y del brillo . Buena resistencia química . Bajo ensuciamiento y fácil limpieza . Adecuado para cubiertas frías con alto Índice de Reflectancia Solar. . Resistencia al agua encharcada.

**560296SIK** u Poliurato alifático para el sellado de poliuretanos y poliureas bicomponentes
Sikalastic®-701 Sellador elástico de poliuretano híbrido para los sistemas de impermeabilización líquida de cubiertas Descripción Sikalastic®-701 es un sellador bicomponente de poliuretano híbrido, con acabado brillante para los sistemas de impermeabilización líquida de Sika®. Usos Sikalastic®-701 sólo puede ser utilizado por profesionales experimentados. Sellador con acabado brillante para: . Sistemas de impermeabilización líquida de Sika®. . Sistemas Sika® bicomponentes de PU/PUA de aplicación por proyección en caliente. Para los siguientes sistemas de impermeabilización: . Membranas de nueva aplicación o renovación de las existentes. . Estructuras de cubiertas planas e inclinadas . Caminos peatonales . Cubiertas de terrazas . Sólo para uso exterior Características . Poliuretano alifático con resistencia al UV y al amarilleamiento. . Buena resistencia a largo plazo a la intemperie . Buena estabilidad del color y del brillo . Buena resistencia química . Bajo ensuciamiento y fácil limpieza . Adecuado para cubiertas frías con alto Índice de Reflectancia Solar. . Resistencia al agua encharcada.
