# Solución para cubiertas ajardinada intensiva transitable con membrana sintética multicapa de 1.8 mm de FPO SARNAFIL AT-18 en posición invertida

- Propiedad del archivo: CONSTRUNARIO
- Formato: FIEBDC-3/2012
- Programa: Construnario Versión 3.51
- Fecha de los precios: 29/07/2024
- Divisa: EUR
- Código: sika-sau (10/09/2024)

**PUSIK_661** m2 Solución para cubiertas ajardinada intensiva transitable con membrana sintética multicapa de 1.8 mm de FPO SARNAFIL AT-18 en posición invertida
M2 Solución para cubierta ajardinada intensiva transitable mediante Sistema invertido consistente en; sobre el soporte de hormigón, suministro y colocación de una capa antipunzonante a base de geotextil de polipropileno con una dotación de 300 gr/m2 tipo Sarnafelt A 300 o similar , sobre el geotextil se colocará la membrana sintética multicapa con tecnología híbrida elastomérica con doble refuerzo interno de velo de fibra de vidrio y malla de poliéster y un geotextil externo no tejido de polímero de no más de 70g/m², de 1.8 mm de espesor, tipo Sarnafil® AT-18 o similar, que está en posesión del marcado CE según norma EN 13956, certificada para el cuerpo notificador 1213-CPD-3915, con clasificación al fuego BROOF (t1) < 20º según la norma EN 13501-5, Certificado Cradle to Cradle Certified™ Silver, con gran resistencia a los microorganismos según norma suiza SIA V280/17 y a la perforación de raíces según ensayo FLL, membrana 100% ecológica libre de plastificantes y metales pesados, fijada perimetralmente mediante el sistema de repartición de cargas Sarnabar anclado al soporte mediante fijación Sarnafast SBF 6.0 o similar y correspondiente fijación de cordón tope Sarnafil T welding Cord o similar y parte proporcional de remate en peto terminado en perfilería colaminada, colocación de capa de aislamiento a base de XPS, colocación de una capa antipunzonante a base de geotextil de polipropileno, con una dotación de 300 gr/m2 tipo Sarnafelt A 300 o similar , sustrato (mínimo 150 mm de espesor) y plantas, no incluido en precio . Siguiendo las indicaciones de la Hoja Técnica del producto, incluyendo suministro de materiales, aplicación, medios auxiliares y eliminación de residuos al vertedero. Soporte de hormigón (no incluido en precio) .Cumple los requisitos CTE.

| Código | Ud | Descripción | Rendimiento | Precio | Importe |
|---|---|---|---|---|---|
| SIK_618404 | m2 | Membrana polimérica de FPO Sarnafil® AT-18 de Sika. Blanco RAL 9016 (material) | 1.100 | 32.8 | 36.08 |
| PPFPO430SIK | m2 | Parte proporcional de remate en peto terminado en perfil colaminado, esquineras de refuerzo y sumideros de FPO (material) | 1.000 | 4.73 | 4.73 |
| 111162SIK | m2 | Capa de nivelación de polipropileno S-Felt A-300 de SIka. 300gr/m2 (2.00x50m) (material) | 2.300 | 2.45 | 5.64 |
| MTCPEPS100RC200 | m2 | Placa XPS e'=100 mm RC200 (material) | 1.250 | 18.58 | 23.23 |
| MOC001 | h | Oficial 1ª (mano de obra) | 0.220 | 20.91 | 4.60 |
| MOC004 | h | Ayudante (mano de obra) | 0.150 | 19.83 | 2.97 |
|  |  | Costes directos |  |  | 77.25 |

## Recursos

**SIK_618404** m2 Membrana polimérica de FPO Sarnafil® AT-18 de Sika. Blanco RAL 9016
Sarnafil® AT-18 (espesor 1,8 mm) es una membrana sintética multicapa a base de poliolefinas flexibles (FPO) con refuerzo interno y geotextil externo conforme a la norma EN 13956. Sarnafil® AT-18 es una membrana de cubierta soldable mediante aire caliente formulada para la exposición directa y diseñada para usarse en todas las condiciones climáticas globales

**111162SIK** m2 Capa de nivelación de polipropileno S-Felt A-300 de SIka. 300gr/m2 (2.00x50m)
SARNAFELT A 300 Es una capa de nivelación fabricada de polipropileno. Usos Se usa como capa de nivelación entre las membranas Sarnafil® o Sikaplan® y las superficies rugosas. Características - Ventajas Resistente al betún. Imputrescible. Alta resistencia al ataque bacteriano. Certificados - Normas Reacción al fuego: clase E según la norma EN 13501-1. Sistema de gestión de calidad según la norma EN ISO 9001/14001.
