# Impermeabilización sobre soportes metálicos con poliurea Sikalastic 840 ES

- Propiedad del archivo: CONSTRUNARIO
- Formato: FIEBDC-3/2012
- Programa: Construnario Versión 3.51
- Fecha de los precios: 29/07/2024
- Divisa: EUR
- Código: sika-sau (10/09/2024)

**PUSIK_0369** m2 Impermeabilización sobre soportes metálicos con poliurea Sikalastic 840 ES
Impermeabilización sobre soportes de acero, mediante membrana líquida bicomponente de poliurea pura, elástica, de curado rápido, 100% sólidos, con excelentes propiedades de puenteo de fisuras, con altas resistencias químicas, tipo Sikalastic 840 ES o similar con marcado CE según la norma UNE-EN 1504-2:2004 aplicado mediante un equipo de proyección en caliente de dos componentes a alta presión, sobre un soporte preparado y uniforme con la imprimacion adecuada, con un consumo aproximado de 2 kg/m2 en un espesor de 2 mm, sobre una imprimación epoxi bicomponente para soportes metálicos expuestos Sikalastic® Metal Primer o similar, aplicado con brocha, rodillo o rastra de goma, con un consumo de 0.2 kg/m2; el soporte para recibir esta imprimación debe tener unas resistencias mínimas de 25 N/mm2 a compresión y de 1.5 N/mm2 a tracción, siguiendo las indicaciones de las Hojas Técnicas de los productos, incluyendo suministro de materiales, aplicación, medios auxiliares y eliminación de residuos a vertedero.

| Código | Ud | Descripción | Rendimiento | Precio | Importe |
|---|---|---|---|---|---|
| MOC001 | h | Oficial 1ª (mano de obra) | 0.350 | 20.91 | 7.32 |
| MOC002 | h | Peón especialista (mano de obra) | 0.350 | 17.03 | 5.96 |
| 184046SIK | kg | Imprimación anticorrosiva bicomponente, para soportes de metal expuestos,Sikalastic® Metal Primer de Sika (material; 30/07/2024) | 0.200 | 34.24 | 6.85 |
| 628807SIK | kg | Membrana elástica de revestimiento e impermeabilización a base de poliurea pura, Sikalastik®-840 ES de Sika, transparente (material; 30/07/2024) | 0.920 | 18.77 | 17.27 |
| 628808SIK | kg | Membrana elástica de revestimiento e impermeabilización a base de poliurea pura, Sikalastik®-840 ES de Sika, amarillento (material; 30/07/2024) | 1.080 | 11.74 | 12.68 |
|  |  | Costes directos |  |  | 50.08 |

## Recursos

**184046SIK** kg Imprimación anticorrosiva bicomponente, para soportes de metal expuestos,Sikalastic® Metal Primer de Sika
Sikalastic® Metal Primer (Liquid Plastics Metal Primer) Imprimación anticorrosiva bicomponente, para soportes de metal expuestos, para aplicar antes de la aplicación de los sistemas de impermeabilización Sika®oof® MTC. Descripción del producto: Sikalastic® Metal Primer es una imprimación de curado por amidas, bicomponente y dura. Consiste en una capa base gris (comp.A) y un activador (comp. B). Usos: Imprimación anticorrosiva para soportes de metal expuestos, usado antes de la aplicación de los sistemas impermeabilizantes Sika®oof® MTC.

**628807SIK** kg Membrana elástica de revestimiento e impermeabilización a base de poliurea pura
Sikalastik®-840 ES Membrana elástica a base de poliurea pura para impermeabilización. Descripción del producto: Es una membrana líquida bicomponente de poliurea pura, elástica, de curado rápido, 100% sólidos, con alta resistencia química y apta para estar en contacto con agua potable. Se aplica únicamente con máquina de proyección bicomponente en caliente. Usos: Sólo puede ser aplicado por profesionales experimentados. Para la impermeabilización y protección anticorrosión de aplicaciónes sobre el acero, hormigón y muchos otros soportes: . Depósitos de agua potable . Plantas de tratamiento de aguas residuales . Tanques, depósitos, fosos . Estructuras enterradas (sin presión negativa) . Piscinas . Instalaciones industriales

**628808SIK** kg Membrana elástica de revestimiento e impermeabilización a base de poliurea pura, Sikalastik®-840 ES de Sika, amarillento
Sikalastik®-840 ES Membrana elástica a base de poliurea pura para impermeabilización. Descripción del producto: Es una membrana líquida bicomponente de poliurea pura, elástica, de curado rápido, 100% sólidos, con alta resistencia química y apta para estar en contacto con agua potable. Se aplica únicamente con máquina de proyección bicomponente en caliente. Usos: Sólo puede ser aplicado por profesionales experimentados. Para la impermeabilización y protección anticorrosión de aplicaciónes sobre el acero, hormigón y muchos otros soportes: . Depósitos de agua potable . Plantas de tratamiento de aguas residuales . Tanques, depósitos, fosos . Estructuras enterradas (sin presión negativa) . Piscinas . Instalaciones industriales
