# Impermeabilización de estructuras enterradas con Sistema SikaProof A+ 12 (Post Aplicado)

- Propiedad del archivo: CONSTRUNARIO
- Formato: FIEBDC-3/2012
- Programa: Construnario Versión 3.51
- Fecha de los precios: 29/07/2024
- Divisa: EUR
- Código: sika-sau (10/09/2024)

**PUSIK_0378** m2 Impermeabilización de estructuras enterradas con Sistema SikaProof A+ 12 (Post Aplicado)
Impermeabilización y protección de estructuras enterradas de hormigón armado mediante el Sistema SikaProof® o similar, compuesto por una lámina preconformada de 1.75 mm de espesor total, SikaProof® A+ 12, completamente adherida a la estructura de hormigón armado enterrada y sin migración lateral de agua, formada por una membrana impermeable de 1.20 mm de espesor de poliolefina flexible (FPO) de color amarillo claro y una capa de adhesión híbrida cementosa modificada con adhesivos poliméricos de color gris, suministrada en rollos de 1 de ancho, con resistencia al impacto > 400mm (EN 12691), resistencia a tracción > 12 MPa (EN 12311-2 Método B) y elongación > 600% (EN 12311- 1 Método B), con alta estanqueidad frente al envejecimiento, ambientes alcalinos y productos químicos (EN1847 / EN 1928 Método B – 24h/60kPa), y sin migración lateral de agua ensayada hasta 7 bares (ASTM D5385 Modificado), con alta flexibilidad y capacidad de puenteo de fisuras, resistente a medios agresivos disueltos en aguas subterráneas y/o contenidos en el terreno, apto como barrera contra el gas metano y el gas radón, y con resistencia a la penetración de raíces (CEN/TS 14416), instalado en el trasdós de la estructura sobre soporte nivelado con baja rugosidad mediante la aplicación previa en toda la superficie de la imprimación SikaProof® Primer -02 y mortero adhesivo SikaProof® Adhesive -02, y protegido mediante un geotextil de propileno de 300 g/m2, tipo S-Felt A-300 o similar, previo a la colocación del armado y vertido del hormigón, aplicado en frio, incluso parte proporcional de cintas auxiliares de SikaProof® Extape-100 para uniones "a testa" de la lámina de FPO y detalles que conforman el sistema, tales como las uniones con el sistema pre-aplicado existente, siguiendo las indicaciones de la Hoja Técnica del producto, incluyendo suministro de materiales, aplicación, medios auxiliares y eliminación de residuos a vertedero.

| Código | Ud | Descripción | Rendimiento | Precio | Importe |
|---|---|---|---|---|---|
| MOC001 | h | Oficial 1ª (mano de obra) | 0.400 | 20.91 | 8.36 |
| MOC002 | h | Peón especialista (mano de obra) | 0.400 | 17.03 | 6.81 |
| SIK_571640 | kg | Membrana de FPO para impermeabilización bajo rasante SikaProof A+12 de Sika (material) | 1.050 | 36.07 | 37.87 |
| SIK_732358 | kg | Sistema de imprimación para SikaProof® Adhesive-02 de Sika (material) | 0.100 | 3.59 | 0.36 |
| SIK_723285 | kg | Adhesivo bicomponente, con cemento modificado SikaProof Adhesive 02 de Sika (material) | 2.800 | 3.59 | 10.05 |
| SIK_697516 | m | Cinta autoadhesiva para uniones por cara externa del sistema de impermeabilización SikaProof® A Sikaproof extape de Sika (material) | 1.300 | 3.93 | 5.11 |
| 111162SIK | m2 | Capa de nivelación de polipropileno S-Felt A-300 de SIka. 300gr/m2 (2.00x50m) (material) | 1.150 | 2.45 | 2.82 |
|  |  | Costes directos |  |  | 71.38 |

## Recursos

**SIK_571640** kg Membrana de FPO para impermeabilización bajo rasante SikaProof A+12 de Sika
SikaProof® A+ 12 es una membrana de poliolefina flexible (FPO) para la impermeabilización de estructuras enterradas de hormigón armado. La capa adhesiva híbrida en la membrana forma una adhesión completa y permanente con la estructura de hormión. La membrana puede usarse para el sistema pre y post-aplicado. Las juntas son selladas con cintas en frío o con juntas unidas térmicamente con el equipo apropiado de soldadura. El espesor total es de 1.75 mm con un espesor de la membrana de 1.2 mm.

**SIK_732358** kg Sistema de imprimación para SikaProof® Adhesive-02 de Sika
SikaProof® Primer-02 es una imprimación acrílica en base agua, para aplicar antes del adhesivo SikaProof® Adhesive-02 como sellador de poros. SikaProof® Primer-02 es parte del sistema SikaProof A+ post-aplicado.

**SIK_723285** kg Adhesivo bicomponente, con cemento modificado SikaProof Adhesive 02 de Sika
SikaProof® Adhesive-02, es un adhesivo a base de cemento modificado bicomponente. SikaProof® Adhesive-02 forma parte del sistema SikaProof® A+ post-aplicado, usado para adherir la membrana SikaProof® A+ al soporte de hormigón.

**SIK_697516** m Cinta autoadhesiva para uniones por cara externa del sistema de impermeabilización SikaProof® A Sikaproof extape de Sika
SikaProof® ExTape-150 es una cinta autoadhesiva formada por una lámina de caucho-butilo adhesiva para uniones y detalles externos de los sistemas SikaProof® A y P. La cinta se compone de una lámina amarilla y cubierta por un film protector antiadherente dividido. Alta capacidad de adhesión y sellado Fácil y rápido de instalar Revestimiento protector dividido

**111162SIK** m2 Capa de nivelación de polipropileno S-Felt A-300 de SIka. 300gr/m2 (2.00x50m)
SARNAFELT A 300 Es una capa de nivelación fabricada de polipropileno. Usos Se usa como capa de nivelación entre las membranas Sarnafil® o Sikaplan® y las superficies rugosas. Características - Ventajas Resistente al betún. Imputrescible. Alta resistencia al ataque bacteriano. Certificados - Normas Reacción al fuego: clase E según la norma EN 13501-1. Sistema de gestión de calidad según la norma EN ISO 9001/14001.
