# Soporte de sujeción para Sika Waterbar® FB-125

- Propiedad del archivo: CONSTRUNARIO
- Formato: FIEBDC-3/2012
- Programa: Construnario Versión 3.51
- Fecha de los precios: 29/07/2024
- Divisa: EUR

| Código | Ud | Descripción | Precio |
|---|---|---|---|
| SIK_692357 | u | Soporte de sujeción para Sika Waterbar® FB-125 | 34.64 |
