# Sistema de aire acondicionado modelo Flexi Plus de Haier. Refrigeración: 3,5 kW/Calefacción: 4,2 kW. Blanco

- Propiedad del archivo: CONSTRUNARIO
- Formato: FIEBDC-3/2012
- Programa: Construnario Versión 3.51
- Fecha de los precios: 24/04/2024
- Divisa: EUR

**FLEXI_BL_35** u Sistema de aire acondicionado modelo Flexi Plus de Haier. Refrigeración: 3,5 kW/Calefacción: 4,2 kW. Blanco
Precio: 962.00
Sistema de aire acondicionado modelo Flexi Plus de Haier. Refrigeración: 3,5 kW/Calefacción: 4,2 kW. Blanco Refrigeración: 3,5 kW Calefacción: 4,2 kW Sistema compuesto por: Unidad interior referencia AS35S2SF1FA-WH Unidad exterior referencia 1U35S2SM1FA-2 Flexis es una máquina que destaca por su elevada eficiencia energética (A+++) y su excelente acabado mate. Además dispone de ECO Sensor, con lo cual es capaz de gestionar de forma inteligente su capacidad para ayudarnos a ahorrar de forma notable y ser respetuosos con el medio ambiente. Para redondear sus elevadas prestaciones, es altamente silencioso (16 dB(A)) y lleva incorporado el mejor Wi-Fi del mercado.
