# Sistema de aire acondicionado modelo Flexi Plus de Haier. Refrigeración: 5,2 kW/Calefacción: 6 kW. Negro

- Propiedad del archivo: CONSTRUNARIO
- Formato: FIEBDC-3/2012
- Programa: Construnario Versión 3.51
- Fecha de los precios: 24/04/2024
- Divisa: EUR

**FLEXI_NG_52** u Sistema de aire acondicionado modelo Flexi Plus de Haier. Refrigeración: 5,2 kW/Calefacción: 6 kW. Negro
Precio: 1355.00
Sistema de aire acondicionado modelo Flexi Plus de Haier. Refrigeración: 5,2 kW/Calefacción: 6 kW. Negro Refrigeración: 5,2 kW Calefacción: 6 kW Sistema compuesto por: Unidad interior referencia AS50S2SF1FA-BH Unidad exterior referencia 1U25S2SM1FA-2 Flexis es una máquina que destaca por su elevada eficiencia energética (A+++) y su excelente acabado mate. Además dispone de ECO Sensor, con lo cual es capaz de gestionar de forma inteligente su capacidad para ayudarnos a ahorrar de forma notable y ser respetuosos con el medio ambiente. Para redondear sus elevadas prestaciones, es altamente silencioso (16 dB(A)) y lleva incorporado el mejor Wi-Fi del mercado.
