# Sistema de aire acondicionado modelo Perla Plus de Haier. Refrigeración: 2,7 kW/Calefacción: 3,1 kW. Blanco

- Propiedad del archivo: CONSTRUNARIO
- Formato: FIEBDC-3/2012
- Programa: Construnario Versión 3.51
- Fecha de los precios: 24/04/2024
- Divisa: EUR

**PERLAP_27** u Sistema de aire acondicionado modelo Perla Plus de Haier. Refrigeración: 2,7 kW/Calefacción: 3,1 kW. Blanco
Precio: 670.00
Sistema de aire acondicionado modelo Perla Plus de Haier. Refrigeración: 2,7 kW/Calefacción: 3,1 kW. Blanco Refrigeración: 2,7 kW Calefacción: 3,1 kW Sistema compuesto por: Unidad interior referencia AS25PBPHRA-PRE Unidad exterior referencia 1U25YEPFRA-PRE Perla Premium vs Perla: • Mayor eficiencia energética a A+++ • Control remoto actualizado a HE2 • Funcionalidad I Feel para mayor comodidad • Conexión rápida de Wi-Fi • 3-Niveles Eco • UVC
