# Sistema de aire acondicionado modelo Perla Plus de Haier. Refrigeración: 3,6 kW/Calefacción: 3,9 kW. Blanco

- Propiedad del archivo: CONSTRUNARIO
- Formato: FIEBDC-3/2012
- Programa: Construnario Versión 3.51
- Fecha de los precios: 24/04/2024
- Divisa: EUR

**PERLAP_36** u Sistema de aire acondicionado modelo Perla Plus de Haier. Refrigeración: 3,6 kW/Calefacción: 3,9 kW. Blanco
Precio: 710.00
Sistema de aire acondicionado modelo Perla Plus de Haier. Refrigeración: 3,6 kW/Calefacción: 3,9 kW. Blanco Refrigeración: 3,6 kW Calefacción: 3,9 kW Sistema compuesto por: Unidad interior referencia AS35PBPHRA-PRE Unidad exterior referencia 1U35MEPFRA-PRE Perla Premium vs Perla: • Mayor eficiencia energética a A+++ • Control remoto actualizado a HE2 • Funcionalidad I Feel para mayor comodidad • Conexión rápida de Wi-Fi • 3-Niveles Eco • UVC
