# Sistema de aire acondicionado modelo Perla Plus de Haier. Refrigeración: 5,3 kW/Calefacción: 5,8 kW. Blanco

- Propiedad del archivo: CONSTRUNARIO
- Formato: FIEBDC-3/2012
- Programa: Construnario Versión 3.51
- Fecha de los precios: 24/04/2024
- Divisa: EUR

**PERLAP_53** u Sistema de aire acondicionado modelo Perla Plus de Haier. Refrigeración: 5,3 kW/Calefacción: 5,8 kW. Blanco
Precio: 1165.00
Sistema de aire acondicionado modelo Perla Plus de Haier. Refrigeración: 5,3 kW/Calefacción: 5,8 kW. Blanco Refrigeración: 5,3kW Calefacción: 5,8 kW Sistema compuesto por: Unidad interior referencia AS50PDPHRA-PRE Unidad exterior referencia 1U50KEPFRA-PRE Perla Premium vs Perla: • Mayor eficiencia energética a A+++ • Control remoto actualizado a HE2 • Funcionalidad I Feel para mayor comodidad • Conexión rápida de Wi-Fi • 3-Niveles Eco • UVC
