# Sistema de aire acondicionado modelo Geos-R + de Haier. Refrigeración: 3,5 kW/Calefacción: 3,9 kW. Blanco

- Propiedad del archivo: CONSTRUNARIO
- Formato: FIEBDC-3/2012
- Programa: Construnario Versión 3.51
- Fecha de los precios: 24/04/2024
- Divisa: EUR

**GEOS_35** u Sistema de aire acondicionado modelo Geos-R + de Haier. Refrigeración: 3,5 kW/Calefacción: 3,9 kW. Blanco
Precio: 577.00
Sistema de aire acondicionado modelo Geos-R + de Haier. Refrigeración: 3,5 kW/Calefacción: 3,9 kW. Blanco Refrigeración: 3,5 kW Calefacción: 3,9 kW Sistema compuesto por: Unidad interior referencia AS35RBAHRA-4 Unidad exterior referencia 1U35YESFRA-4 Geos-R + vs Geos-R antiguo • Fuente de alimentación exterior • El interior funciona con multi • Tarjeta de habitación • Mayor eficiencia • Control actualizado a HE2 • Funcionalidad I Feel para mayor comodidad • Conexión rápida de Wi-Fi • 3-Niveles Eco
