# MonoSlip residencial inverter, Consola de Haier. Refrigeración: 3,4 kW/Calefacción: 3,5 kW

- Propiedad del archivo: CONSTRUNARIO
- Formato: FIEBDC-3/2012
- Programa: Construnario Versión 3.51
- Fecha de los precios: 24/04/2024
- Divisa: EUR

**CONSO_34** u MonoSlip residencial inverter, Consola de Haier. Refrigeración: 3,4 kW/Calefacción: 3,5 kW
Precio: 1251.00
MonoSlip residencial inverter, Consola de Haier. Refrigeración: 3,4 kW/Calefacción: 3,5 kW Potencia de salida - Refrigeración: 3,4 kW Potencia de salida - Calefacción: 3,5 kW Sistema compuesto por: Unidad interior referencia AF35S2SD1FA(H) Unidad exterior referencia 1U35S2SM1FA-2
