# MonoSlip residencial inverter, Consola de Haier. Refrigeración: 4,2kW/Calefacción: 4,7 kW

- Propiedad del archivo: CONSTRUNARIO
- Formato: FIEBDC-3/2012
- Programa: Construnario Versión 3.51
- Fecha de los precios: 24/04/2024
- Divisa: EUR

**CONSO_42** u MonoSlip residencial inverter, Consola de Haier. Refrigeración: 4,2kW/Calefacción: 4,7 kW
Precio: 1341.00
MonoSlip residencial inverter, Consola de Haier. Refrigeración: 4,2kW/Calefacción: 4,7 kW Potencia de salida - Refrigeración: 4,2 kW Potencia de salida - Calefacción: 4,7 kW Sistema compuesto por: Unidad interior referencia AF42S2SD1FA(H) Unidad exterior referencia 1U42S2SM1FA
