# Multisplit residencial inverter Round Flow R32 de Haier. Refrigeración: 9,2 kW/Calefacción: 10,5 kW. Trifásico

- Propiedad del archivo: CONSTRUNARIO
- Formato: FIEBDC-3/2012
- Programa: Construnario Versión 3.51
- Fecha de los precios: 24/04/2024
- Divisa: EUR

**ROFLOT_92** u Multisplit residencial inverter Round Flow R32 de Haier. Refrigeración: 9,2 kW/Calefacción: 10,5 kW. Trifásico
Precio: 2438.00
Multisplit residencial inverter Round Flow R32 de Haier. Refrigeración: 9,2 kW/Calefacción: 10,5 kW. Trifásico Refrigeración: 9,2 kW Calefacción: 10,5 kW Sistema compuesto por: Unidad interior referencia ABH105H1ERG(H) Unidad exterior referencia 1U105S2SS1FB La distribución óptima del flujo de aire para un Casssette se consigue mediante una impulsión a 360º y con el panel PB-950KB de los Cassettes Round-Flow, esto es ahora posible. Existe también la posibilidad de incorporar un sensor al panel, permitiéndonos gozar de un flujo inteligente canalizado allá donde más se le necesita gracias también a su control de álabes individual. Todo esto completa un modelo cuyo diseño inteligente se basa en maximizar la eficiencia. Existe además la posibilidad de incluir el mejor Wi-Fi del mercado de forma opcional.
