# Conducto de alta presión, R410A de Haier. Refrigeración: 20,5 kW/Calefacción: 22,8 kW

- Propiedad del archivo: CONSTRUNARIO
- Formato: FIEBDC-3/2012
- Programa: Construnario Versión 3.51
- Fecha de los precios: 24/04/2024
- Divisa: EUR

**CAP_205** u Conducto de alta presión, R410A de Haier. Refrigeración: 20,5 kW/Calefacción: 22,8 kW
Precio: 5662.00
Conducto de alta presión, R410A de Haier. Refrigeración: 20,5 kW/Calefacción: 22,8 kW Potencia de salida - Refrigeración: 20,5 kW Potencia de salida - Calefacción: 22,8 kW Sistema compuesto por: Unidad interior referencia ADH200H1ERG Unidad exterior referencia 1UH200W1ERK Especialmente disen~adas para redes de conducto extensas y para la climatizacio´n de varias estancias espaciosas, las ma´quinas tipo Conducto de Alta Presio´n de Haier incorporan todas las funciones de la gama comercial de Haier ofreciendo unas prestaciones de potencia y eficiencia asombrosas. Tambie´n cuentan con aportacio´n de aire fresco para cumplir los requisitos de proyectos que necesitan este tipo de funcionalidad.
