# Convertible suelo-techo de Haier. Refrigeración: 12,4 kW/Calefacción:12,8kW. Trifásico

- Propiedad del archivo: CONSTRUNARIO
- Formato: FIEBDC-3/2012
- Programa: Construnario Versión 3.51
- Fecha de los precios: 24/04/2024
- Divisa: EUR

**CONST_T_124** u Convertible suelo-techo de Haier. Refrigeración: 12,4 kW/Calefacción:12,8kW. Trifásico
Precio: 3154.00
Convertible suelo-techo de Haier. Refrigeración: 12,4 kW/Calefacción:12,8kW. Trifásico Refrigeración: 12,4 kW Calefacción: 12,8 kW Sistema compuesto por: Unidad interior referencia AC125S2SK1FA(H) Unidad exterior referencia 1U125S2SN2FB El nuevo disen~o de los Convertibles Haier se integra perfectamente en cualquier espacio. Con su sistema de Flujo+, podremos llegar a cualquier rinco´n de los habita´culos con un flujo de aire perfecto, permitie´ndonos climatizar perfectamente nuestro ambiente de una forma homoge´nea y eficiente. La capacidad de convertirse en una ma´quina tanto de suelo como de techo, la dota de una versatilidad perfecta para el profesional. Finalmente, la posibilidad de funcionar remotamente mediante Wi-Fi la convierte en una ma´quina totalmente integrable en el Internet de las Cosas.
