# Sistema de aire acondicionado en columna de Haier. Refrigeración: 13,4 kW/Calefacción: 15 kW

- Propiedad del archivo: CONSTRUNARIO
- Formato: FIEBDC-3/2012
- Programa: Construnario Versión 3.51
- Fecha de los precios: 24/04/2024
- Divisa: EUR

**COLUM_1341** u Sistema de aire acondicionado en columna de Haier. Refrigeración: 13,4 kW/Calefacción: 15 kW
Precio: 2867.00
Sistema de aire acondicionado en columna de Haier. Refrigeración: 13,4 kW/Calefacción: 15 kW Refrigeración: 13,4 kW Calefacción: 15 kW Sistema compuesto por: Unidad interior referencia AP140S2SK1FA(H) Unidad exterior referencia 1U140S2SN1FB
