# Sistema de aire acondicionado en columna de Haier. Refrigeración: 15 kW/Calefacción: 16 kW

- Propiedad del archivo: CONSTRUNARIO
- Formato: FIEBDC-3/2012
- Programa: Construnario Versión 3.51
- Fecha de los precios: 24/04/2024
- Divisa: EUR

**COLUM_150** u Sistema de aire acondicionado en columna de Haier. Refrigeración: 15 kW/Calefacción: 16 kW
Precio: 3502.00
Sistema de aire acondicionado en columna de Haier. Refrigeración: 15 kW/Calefacción: 16 kW Refrigeración: 15 kW Calefacción: 16 kW Sistema compuesto por: Unidad interior referencia AP160S2SK1FA(H) Unidad exterior referencia 1U160S2SP1FB
