# Unidad exterior multisplit de Haier. Refrigeración: 4kW/Calefacción: 4kW

- Propiedad del archivo: CONSTRUNARIO
- Formato: FIEBDC-3/2012
- Programa: Construnario Versión 3.51
- Fecha de los precios: 24/04/2024
- Divisa: EUR

**HAI_2U40S2SM1FA** u Unidad exterior multisplit de Haier. Refrigeración: 4kW/Calefacción: 4kW
Precio: 859.00
Unidad exterior multisplit de Haier. Refrigeración: 4kW/Calefacción: 4kW Potencia de salida - Refrigeración: 4 kW Potencia de salida - Calefacción: 4 kW
