# Unidad exterior multisplit de Haier. Refrigeración: 5kW/Calefacción: 5,2kW

- Propiedad del archivo: CONSTRUNARIO
- Formato: FIEBDC-3/2012
- Programa: Construnario Versión 3.51
- Fecha de los precios: 24/04/2024
- Divisa: EUR

**HAI_2U50S2SM1FA3** u Unidad exterior multisplit de Haier. Refrigeración: 5kW/Calefacción: 5,2kW
Precio: 1020.00
Unidad exterior multisplit de Haier. Refrigeración: 5kW/Calefacción: 5,2kW Potencia de salida - Refrigeración: 5 kW Potencia de salida - Calefacción: 5,2 kW
