# Unidad exterior multisplit de Haier. Refrigeración: 5,5kW/Calefacción: 6,8kW

- Propiedad del archivo: CONSTRUNARIO
- Formato: FIEBDC-3/2012
- Programa: Construnario Versión 3.51
- Fecha de los precios: 24/04/2024
- Divisa: EUR

**HAI_3U55S2SR5FA** u Unidad exterior multisplit de Haier. Refrigeración: 5,5kW/Calefacción: 6,8kW
Precio: 1194.00
Unidad exterior multisplit de Haier. Refrigeración: 5,5kW/Calefacción: 6,8kW Potencia de salida - Refrigeración: 5,5 kW Potencia de salida - Calefacción: 6,8 kW
