# Unidad exterior multisplit de Haier. Refrigeración: 7kW/Calefacción: 7,6kW

- Propiedad del archivo: CONSTRUNARIO
- Formato: FIEBDC-3/2012
- Programa: Construnario Versión 3.51
- Fecha de los precios: 24/04/2024
- Divisa: EUR

**HAI_3U70S2SR5FA** u Unidad exterior multisplit de Haier. Refrigeración: 7kW/Calefacción: 7,6kW
Precio: 1376.00
Unidad exterior multisplit de Haier. Refrigeración: 7kW/Calefacción: 7,6kW Potencia de salida - Refrigeración: 7 kW Potencia de salida - Calefacción: 7,6 kW
