# Unidad exterior multisplit de Haier. Refrigeración: 8,5kW/Calefacción: 9,6kW

- Propiedad del archivo: CONSTRUNARIO
- Formato: FIEBDC-3/2012
- Programa: Construnario Versión 3.51
- Fecha de los precios: 24/04/2024
- Divisa: EUR

**HAI_4U85S2SR5FA** u Unidad exterior multisplit de Haier. Refrigeración: 8,5kW/Calefacción: 9,6kW
Precio: 1891.00
Unidad exterior multisplit de Haier. Refrigeración: 8,5kW/Calefacción: 9,6kW Potencia de salida - Refrigeración: 8,5 kW Potencia de salida - Calefacción: 9,6 kW
