# Unidad exterior multisplit de Haier. Refrigeración: 10kW/Calefacción: 10,5kW

- Propiedad del archivo: CONSTRUNARIO
- Formato: FIEBDC-3/2012
- Programa: Construnario Versión 3.51
- Fecha de los precios: 24/04/2024
- Divisa: EUR

**HAI_5U105S2SS5FA** u Unidad exterior multisplit de Haier. Refrigeración: 10kW/Calefacción: 10,5kW
Precio: 2132.00
Unidad exterior multisplit de Haier. Refrigeración: 10kW/Calefacción: 10,5kW Potencia de salida - Refrigeración: 10 kW Potencia de salida - Calefacción: 10,5 kW
