# Unidad exterior multisplit de Haier. Refrigeración: 12,5kW/Calefacción: 12,7kW

- Propiedad del archivo: CONSTRUNARIO
- Formato: FIEBDC-3/2012
- Programa: Construnario Versión 3.51
- Fecha de los precios: 24/04/2024
- Divisa: EUR

**HAI_5U125S2SN1FA** u Unidad exterior multisplit de Haier. Refrigeración: 12,5kW/Calefacción: 12,7kW
Precio: 2632.00
Unidad exterior multisplit de Haier. Refrigeración: 12,5kW/Calefacción: 12,7kW Potencia de salida - Refrigeración: 12,5 kW Potencia de salida - Calefacción: 12,7 kW
