# Sistema de aire acondicionado mural de Haier. Refrigeración: 9kW/ Calefacción: 9,5 kW

- Propiedad del archivo: CONSTRUNARIO
- Formato: FIEBDC-3/2012
- Programa: Construnario Versión 3.51
- Fecha de los precios: 24/04/2024
- Divisa: EUR

**MURA_90** u Sistema de aire acondicionado mural de Haier. Refrigeración: 9kW/ Calefacción: 9,5 kW
Precio: 2024.00
Sistema de aire acondicionado mural de Haier. Refrigeración: 9kW/ Calefacción: 9,5 kW Refrigeración: 9 kW Calefacción: 9,5 kW Sistema compuesto por: Unidad interior referencia: AS105S2SF2FA-2 Unidad exterior referencia: 1U105S2SS2FA
