# Unidad exterior sistema Maxisplit de Haier. Refrigeración: 9,0 kW/Calefacción:: 9,5 kW

- Propiedad del archivo: CONSTRUNARIO
- Formato: FIEBDC-3/2012
- Programa: Construnario Versión 3.51
- Fecha de los precios: 24/04/2024
- Divisa: EUR

**HAI_1U105S2SS2FA** u Unidad exterior sistema Maxisplit de Haier. Refrigeración: 9,0 kW/Calefacción:: 9,5 kW
Unidad exterior sistema Maxisplit de Haier. Refrigeración: 9,0 kW/Calefacción:: 9,5 kW Refrigeración: 9,0 kW Calefacción:: 9,5 kW
