# Unidad exterior sistema Maxisplit de Haier. Refrigeración: 13,4 kW/Calefacción: 15 kW

- Propiedad del archivo: CONSTRUNARIO
- Formato: FIEBDC-3/2012
- Programa: Construnario Versión 3.51
- Fecha de los precios: 24/04/2024
- Divisa: EUR

**HAI_1U140S2SN1FA** u Unidad exterior sistema Maxisplit de Haier. Refrigeración: 13,4 kW/Calefacción: 15 kW
Unidad exterior sistema Maxisplit de Haier. Refrigeración: 13,4 kW/Calefacción: 15 kW Refrigeración: 13,4 kW Calefacción: 15 kW
