# Unidad exterior sistema Maxisplit de Haier. Refrigeración: 13,6 kW/Calefacción: 15 kW. Trifásico

- Propiedad del archivo: CONSTRUNARIO
- Formato: FIEBDC-3/2012
- Programa: Construnario Versión 3.51
- Fecha de los precios: 24/04/2024
- Divisa: EUR

**HAI_1U140S2SP2FB** u Unidad exterior sistema Maxisplit de Haier. Refrigeración: 13,6 kW/Calefacción: 15 kW. Trifásico
Unidad exterior sistema Maxisplit de Haier. Refrigeración: 13,6 kW/Calefacción: 15 kW. Trifásico Refrigeración: 13,6 kW Calefacción: 15 kW
