# Cassette 620, sistema multisplit inverter de Haier. Refrigeración: 5kW/Calefacción: 5,5 kW

- Propiedad del archivo: CONSTRUNARIO
- Formato: FIEBDC-3/2012
- Programa: Construnario Versión 3.51
- Fecha de los precios: 24/04/2024
- Divisa: EUR

**HAI_AB50S2SC2FAH** u Cassette 620, sistema multisplit inverter de Haier. Refrigeración: 5kW/Calefacción: 5,5 kW
Precio: 716.00
Los nuevos Cassettes Haier de 4 vías son una máquina esencial para cualquier proyecto de comercios u oficinas. Con una apariencia discreta y funcional, permiten climatizar grandes espacios desde un punto óptimo en el centro del espacio. El nuevo gas R32 ha permitido dar el salto a eficiencias más elevadas con niveles sonoros muy bajos (tan sólo 30 dB(A)) gracias a su avanzado diseño tanto de la impulsión como de la admisión de aire. Esto es un ejemplo más del fruto que dan las grandes inversiones de I+D+i de Haier
