# Conducto slim, sistema Maxisplit de Haier. Refrigeración: 3,5 kW/ Calefacción: 4 kW

- Propiedad del archivo: CONSTRUNARIO
- Formato: FIEBDC-3/2012
- Programa: Construnario Versión 3.51
- Fecha de los precios: 24/04/2024
- Divisa: EUR

**HAI_AD35S2SS1FA(H)** u Conducto slim, sistema Maxisplit de Haier. Refrigeración: 3,5 kW/ Calefacción: 4 kW
Precio: 480.00
Conducto slim, sistema Maxisplit de Haier. Refrigeración: 3,5 kW/ Calefacción: 4 kW Refrigeración: 3,5 kW Calefacción: 4 kW Los Conductos Slim Haier son una completa gama de conductos de perfil bajo y diseño compacto, ideales para su integración en proyectos donde las dimensiones compactas son esenciales. Preparados tanto para impulsión directa como para un pequeño conducto, son perfectos para espacios únicos como habitaciones de hotel o restaurantes. Además, un gozan de un nivel sonoro bajísimo de 25 dB(A) e incluyen bomba de drenaje para facilitar la instalación. Para ahondar en esta facilidad de instalación, también es posible la instalación con panel con receptor IR, permitiendo controlar el flujo y ser manejado por control inalámbrico.
