# Conducto media presión, sistema Maxisplit de Haier. Refrigeración: 7,1 kW/ Calefacción: 7,5 kW

- Propiedad del archivo: CONSTRUNARIO
- Formato: FIEBDC-3/2012
- Programa: Construnario Versión 3.51
- Fecha de los precios: 24/04/2024
- Divisa: EUR

**HAI_AD71S2SM3FA(H)** u Conducto media presión, sistema Maxisplit de Haier. Refrigeración: 7,1 kW/ Calefacción: 7,5 kW
Precio: 694.00
Conducto media presión, sistema Maxisplit de Haier. Refrigeración: 7,1 kW/ Calefacción: 7,5 kW Refrigeración: 7,1 kW Calefacción: 7,5 kW • Bajo nivel de ruido • Diseño compacto • El aire fresco permite mejorar el aire ambiente • Bomba de drenaje incluida • Fácil instalació
