# Convertible suelo techo de Haier. Refrigeración: 5 kW/Calefacción: 5,8kW

- Propiedad del archivo: CONSTRUNARIO
- Formato: FIEBDC-3/2012
- Programa: Construnario Versión 3.51
- Fecha de los precios: 24/04/2024
- Divisa: EUR

**HAI_ AC50S2SG1FA(H)** u Convertible suelo techo de Haier. Refrigeración: 5 kW/Calefacción: 5,8kW
Precio: 692.00
Convertible suelo techo de Haier. Refrigeración: 5 kW/Calefacción: 5,8kW Refrigeración: 5 kW Calefacción: 5,8kW El nuevo diseño de los Convertibles Haier se integra perfectamente en cualquier espacio. Con su sistema de Flujo+, podremos llegar a cualquier rincón de los habitáculos con un flujo de aire perfecto, permitiéndonos climatizar perfectamente nuestro ambiente de una forma homogénea y eficiente. La capacidad de convertirse en una máquina tanto de suelo como de techo, la dota de una versatilidad perfecta para el profesional. Finalmente, la posibilidad de funcionar remotamente mediante Wi-Fi la convierte en una máquina totalmente integrable en el Internet de las Cosas.
