# Controlador simplificado negro, referencia HW-BA101ABT de Haier

- Propiedad del archivo: CONSTRUNARIO
- Formato: FIEBDC-3/2012
- Programa: Construnario Versión 3.51
- Fecha de los precios: 24/04/2024
- Divisa: EUR

**HAI_HW_BA101ABT** u Controlador simplificado negro, referencia HW-BA101ABT de Haier
Precio: 100.00
Controlador por cable
