# Controlador con cable, HW-SA201ABK de Haier

- Propiedad del archivo: CONSTRUNARIO
- Formato: FIEBDC-3/2012
- Programa: Construnario Versión 3.51
- Fecha de los precios: 24/04/2024
- Divisa: EUR

**HAI_HW_SA201ABK** u Controlador con cable, HW-SA201ABK de Haier
Precio: 77.00
Este control remoto de avanzada tecnología está diseñado específicamente para las unidades interiores de sistemas mono y multi split de Haier. Equipado con una pantalla LCD monocroma retroiluminada, el Haier HW-SA201ABK combina funcionalidad y estilo con su diseño compacto y elegante en color blanco. Además, su interfaz táctil facilita una operación intuitiva y eficiente. Características avanzadas El control permite la gestión de hasta 16 unidades interiores simultáneamente, siempre que compartan el mismo modo de funcionamiento. Esto lo hace ideal para instalaciones residenciales y comerciales grandes, proporcionando un control uniforme y centralizado.
