# Derivador supermatch, referencia FQG-2Y200A de Haier

- Propiedad del archivo: CONSTRUNARIO
- Formato: FIEBDC-3/2012
- Programa: Construnario Versión 3.51
- Fecha de los precios: 24/04/2024
- Divisa: EUR

| Código | Ud | Descripción | Precio |
|---|---|---|---|
| HAI_FQG_2Y200A | u | Derivador supermatch, referencia FQG-2Y200A de Haier | 201.00 |
