# Compresor de aire silencioso, modelo Silence-07 de Imcoinsa. Motor 3/4 HP

- Propiedad del archivo: CONSTRUNARIO
- Formato: FIEBDC-3/2012
- Programa: Construnario Versión 3.51
- Fecha de los precios: 25/04/2024
- Divisa: EUR

**IMC_4607** u Compresor de aire silencioso, modelo Silence-07 de Imcoinsa. Motor 3/4 HP
Compresores de aire silenciosos equipados con motor de inducción de bajas revoluciones (1.450 r.p.m.). Bajo nivel sonoro y mayor vida útil. Refrigeración sin aceite, facilitando las labores de transporte y libres de mantenimiento. Completa dotación compuesta de: Presostato y regulador de presión. Manómetro presión de salida. Manómetros presión del calderín. Enchufes rápidos universales. Ruedas de transporte (excepto 04607)
