# Compresor de acoplamiento directo de altas prestaciones. modelo Advance 2/25M de Imcoinsa. Depósito: 25l

- Propiedad del archivo: CONSTRUNARIO
- Formato: FIEBDC-3/2012
- Programa: Construnario Versión 3.51
- Fecha de los precios: 25/04/2024
- Divisa: EUR

**IMC_0457E** u Compresor de acoplamiento directo de altas prestaciones. modelo Advance 2/25M de Imcoinsa. Depósito: 25l
Compresores de acoplamiento directo de altas prestaciones. Concebidos para los usuarios más exigentes. Cabezal robusto y fiable, con un elevado rango de disponibilidad y producción de aire. Completa dotación compuesta de: • Presostato y regulador de presión. • Regulador y manómetro de presión de salida. • Manómetro presión calderín. • Enchufes rápidos universales. • Aceite de lubricación. • Ruedas de transporte.
