# Panel de poliestireno extruido, URSA XPS F N-RG I de URSA, referencia 2121877 de Ursa. Espesor 40mm, ancho 0, 60m, largo 1, 25m

- Propiedad del archivo: CONSTRUNARIO
- Formato: FIEBDC-3/2012
- Programa: Construnario Versión 3.51
- Fecha de los precios: 30/04/2024
- Divisa: EUR

**2121877_URS** m2 Panel de poliestireno extruido, URSA XPS F N-RG I de URSA, referencia 2121877 de Ursa. Espesor 40mm, ancho 0, 60m, largo 1, 25m
Precio: 7.33
Panel de poliestireno extruido URSA XPS RG espesor 40mm 0,60x1,25m de Resistencia Térmica 1,20m2·K/W Código EAN: 8435062208392
