# Panel de poliestireno extruido, URSA XPS F N-V L de URSA. 110x600x1250 mm. 3.05 m²·K/W. De superficie lisa y mecanizado lateral a media madera. En panel

- Propiedad del archivo: CONSTRUNARIO
- Formato: FIEBDC-3/2012
- Programa: Construnario Versión 3.51
- Fecha de los precios: 30/04/2024
- Divisa: EUR

**2132963_URS** m2 Panel de poliestireno extruido, URSA XPS F N-V L de URSA. 110x600x1250 mm. 3.05 m²·K/W. De superficie lisa y mecanizado lateral a media madera. En panel.
Precio: 28.84
Panel de poliestireno extruido, URSA XPS F N-V L de URSA. 110x600x1250 mm. 3.05 m²·K/W. De superficie lisa y mecanizado lateral a media madera. En panel. Poliestireno extruido. Dimensiones: 110x600x1250 mm. Conductividad térmica = 0.036 W/(m·K) . Calor específico = 1450 J/(Kg·K). Densidad = 40 kg/m³. Resistencia térmica = 3.05 (m²·K/W). Resistencia a compresión (EN 826) = 500 kPa. Resistencia al fuego : Euroclase E. Tolerancia espesor (mm) : T1. Estabilidad dimensional (70ºC y 90%) (EN 1604) =5%. Deformación bajo carga y temperatura (EN 1605) =5%. Fluencia compresión (EN 1606) 175 kPa. Absorción inmersión total (EN 12087) =0,7%. Resistencia hielo – deshielo (EN 12091) FTCD1. Conforme a la norma UNE EN 13.164. Suministrado en panel. Aplicaciones: Bajo cimentación. Suelos para tráfico rodado. Código EAN: 8435062256034
