# Panel de lana mineral semirrígido, URSA TERRA Panel papel P1051 de URSA. 50x600x1350 mm. 1.35 m²·K/W. No hidrófilo, recubierto con un papel kraft impreso como barrera de vapor. En panel

- Propiedad del archivo: CONSTRUNARIO
- Formato: FIEBDC-3/2012
- Programa: Construnario Versión 3.51
- Fecha de los precios: 30/04/2024
- Divisa: EUR

**2137705_URS** m2 Panel de lana mineral semirrígido, URSA TERRA Panel papel P1051 de URSA. 50x600x1350 mm. 1.35 m²·K/W. No hidrófilo, recubierto con un papel kraft impreso como barrera de vapor. En panel.
Precio: 6.35
Panel de lana mineral semirrígido, URSA TERRA Panel papel P1051 de URSA. 50x600x1350 mm. 1.35 m²·K/W. No hidrófilo, recubierto con un papel kraft impreso como barrera de vapor. En panel. Lana mineral de vidrio. Dimensiones: 50x600x1350 mm. Conductividad térmica = 0.037 W/(m·K) . Calor específico = 800 J/(Kg·K). Densidad = 15 kg/m³. Resistencia térmica = 1.35 (m²·K/W). Absorción de agua a corto plazo = 1 kg / m2. Resistencia al fuego : Euroclase F. Tolerancia espesor (mm) : T3. Resistencia específica al paso del aire (r’) : AFr5 (= 5 kPa·s/m2). Resistencia a la difusión del vapor (Z) : Z3 (Sd=2,025 m). Conforme a la norma UNE EN 13.162. Suministrado en panel. Aplicaciones: Aislamiento intermedio en fachadas sistema Ursa Mur. Código EAN: 8435078264573
