# Panel de poliestireno extruido, URSA XPS F N-RG I de URSA, referencia 2138531 de Ursa. Espesor 110mm, ancho 0, 60m, largo 1, 25m

- Propiedad del archivo: CONSTRUNARIO
- Formato: FIEBDC-3/2012
- Programa: Construnario Versión 3.51
- Fecha de los precios: 30/04/2024
- Divisa: EUR

**2138531_URS** m2 Panel de poliestireno extruido, URSA XPS F N-RG I de URSA, referencia 2138531 de Ursa. Espesor 110mm, ancho 0, 60m, largo 1, 25m
Precio: 23.31
Panel de poliestireno extruido URSA XPS RG espesor 110mm0,60x1,25m de Resistencia Térmica 3,05m2·K/W Código EAN: 8435062260567
