# Panel de lana mineral semirrígido, URSA TERRA Mur AluPlus P2003 de URSA. 1350x600x120 mm. 3.75 m²·K/W. Recubierto de papel kraft-aluminio como barrera de vapor. En panel

- Propiedad del archivo: CONSTRUNARIO
- Formato: FIEBDC-3/2012
- Programa: Construnario Versión 3.51
- Fecha de los precios: 30/04/2024
- Divisa: EUR

**2143371_URS** m2 Panel de lana mineral semirrígido, URSA TERRA Mur AluPlus P2003 de URSA. 1350x600x120 mm. 3.75 m²·K/W. Recubierto de papel kraft-aluminio como barrera de vapor. En panel.
Precio: 32.73
Panel de lana mineral semirrígido, URSA TERRA Mur AluPlus P2003 de URSA. 1350x600x120 mm. 3.75 m²·K/W. Recubierto de papel kraft-aluminio como barrera de vapor. En panel. Lana mineral de vidrio. Dimensiones: 100x600x1350 mm. Conductividad térmica = 0.032 W/(m·K) . Calor específico = 800 J/(Kg·K). Densidad = 30 kg/m³. Resistencia térmica = 3.1 (m²·K/W). Absorción de agua a corto plazo = 1 kg / m2. Resistencia al fuego : Euroclase B s1 d0. Resistencia específica al paso del aire (r’) : AFr10 (= 10 kPa·s/m2). Resistencia a la difusión del vapor (Z) : Z100 (Sd=67,5 m). Conforme a la norma UNE EN 13.162. Suministrado en panel. Código EAN: 8435062289575
